# Lagerhalle_Templin
Angebotsaufforderung (GAEB 90, DA83)
DV-Nummer: 2024-04
Währung: EUR
Auftraggeber: Landesbetrieb Forst Brandenburg, SE Templin, Vietmannsdorfer

## Los 10 Heizungs- und Sanitärinstallation
Datum: 27.02.25

*Hinweis*
1. Vorbemerkungen Technische Gebäudeausstattung

1.1. Ausführungsbestimmungen:
Die Anlagen sind nach folgenden Vorschriften und
Bestimmungen auszuführen:
die Verdingungsordnung für Bauleistungen (VOB)
die allgemeinen Vorbemerkungen dieses
Leistungsverzeichnisses
die technische Vorbemerkungen / Beschreibungen dieses
Leistungsverzeichnisses
Unfallverhütungsvorschriften
die einschlägigen DIN-Normen, VDE, VDI, VdS, AMEV und
sonstige Vorschriften
Landesbauordnung Sachsen-Anhalt
Bestimmungen des Bundes, der Länder und ihren Behörden

Die Anlagen haben dem neuesten Stand der Technik zu
entsprechen. Alle für die Funktion der
Anlagen erforderlichen und nach den Vorschriften
verlangten Einzelteile sind im Angebot
enthalten, auch wenn sie im Leistungsverzeichnis nicht
ausdrücklich erwähnt sind.
Alle in der Leistungsabgrenzung aufgeführten
Nebenleistungen sind in die Preise einzukalkulieren
und müssen als Festpreise bis zum Ende der Bauzeit
gelten.

Die Angebotspreise (Einheitspreise) schließen stets
die Lieferung und die Leistungen ("liefern und
montieren") ein, die zur betriebs- und
funktionsfertigen Erstellung aller Anlagenteile und zur
Abnahme durch den Auftraggeber und ggf. durch einen
vereidigten / zugelassenen
Sachverständigen, VdS und sonstige Behörden und Ämtern
erforderlich sind. Die
Leistungsverzeichnisse sind komplett auszufüllen und
die fehlenden Parameter zu ergänzen, unter
Berücksichtigung der ausgeschriebenen Spezifikationen.

1.2 Aufgabenstellung:
Inhalt dieses Leistungsverzeichnisses ist die
Installation einer Heizungs- und Sanitäranlage im
Sozialtrakt einer Halle.

2. Angaben zur Baustelle
2.1 Tragfähigkeit von Decken, Böden, Zugangswegen,
Transportwegen
Die zulässige Belastung der Verkehrsflächen ist vor
Bau- und Transporttätigkeit von der Bauleitung
abzufragen und abzustimmen.

3. Angaben zur Ausführung

Teilleistung Heizung
Wärmeerzeuger einschl. Verteiler bauseits. Einbau
einer flächendeckenden Fußbodenheizung im
Sozialbereich.
Die Isolierung erfolgt entsprechend der EnEV neuste
Fassung sowie der DIN 1988.

Sanitärinstallation
Abwasserinstallation
Ausführung der Abwasserinstallation nach DIN 1986-100
und DIN EN 12056.
Anschluss an die vorhandene Grundleitung Schmutzwasser
(bereits vorhandene
Grundleitungsnetz im Trennsystem gemäß DIN EN 752 und
DIN 1986-100).

Die Installation oberhalb Fußboden erfolgt als PP-
Leitung gemäß DIN 1986. Neben- und
Anschlussleitungen werden in HAT ausgeführt. Die
Entlüftung erfolgt über Dach.
Ausführung aller Durchbrüche einschl. des
fachgerechten Verschließens.
Rohrdurchführung durch Decken und Wände mit
Brandschutzanforderungen sind gemäß MLAR
zu schotten.

Trinkwasserinstallation
Die Versorgung mit Trinkwasser erfolgt über einen
bestehenden Trinkwasseranschluss. Die
Trinkwasserinstallation erfolgt unter Berücksichtigung
der DIN 1988, DIN EN 806 Teil 1 bis 5 bzw.
DIN EN 1717 Technische Regeln für die
Trinkwasserinstallation sowie der VDI/DVGW 6023
Hygiene in Trinkwasserinstallationen,
Gefährdungsanalyse.Die Erfüllung der 72- Std- Regel
erfolgt
durch den Bauherrn in Form des bestimmungsgemäßen
Gebrauchs der Anlage.
Die Absicherung des Trinkwassernetzes gegen Rücksaugen
erfolgt durch eigensichere Armaturen
gemäß DIN 1988-100. Als Rohrmaterial kommt
nickelfreies Edelstahlrohr zum Einsatz.
Alle Trinkwasserleitungen sind oberhalb im
Deckenbereich als Wandausleger zu führen.
Die Warmwasserbereitung ist dezentral.
Die Isolierung erfolgt entsprechend der EnEV neuste
Fassung sowie der DIN 1988 (generell 100%
gegen Erwärmung!). Installation von vorgefertigten
Vorwandinstallationen für WC-, Waschtisch-
und Urinaleinheiten. Die gesamte Rohrinstallation
erfolgt als Vorwand. Beplankung und Profile
bauseits.

Durchbrüche / Brandschutz
Ausführung aller Durchbrüche einschl. des
fachgerechten Verschließens.
Rohrdurchführung durch Decken und Wände mit
Brandschutzanforderungen sind gemäß MLAR
zu schotten (da es sich um einen Brandabschnitt und
eine Nutzungseinheit handelt, ist eine
Schottung nicht notwendig).

4. Bauseitige Leistungen
Erstellung aller erforderlicher Aussparungen,
Durchbrüche und Nischen, alle erforderlichen
Maurer-, Maler-, Tischler-, Putz- und
Betonarbeiten.Angabe der verbindlichen Meterrisse je
Geschoss
Baustromanschluss
Bau-WC

5. Revisionsunterlagen
Die Gliederung hat komplett nach diesem Muster zu
erfolgen. Es sind grundsätzlich alle
Unterlagen in feste Ordner (z.B. Leitz-Ordner mit
Einlagen) in mind. 3-facher und gleichen
Ausfertigungen zu übergeben. Die Ordner sind mit
ordentlichen Rückenaufdrucken zu versehen.
Alle 3 Exemplare sind mit Mappe 1, Mappe 2 und Mappe 3
zu unterscheiden. In Mappe 1 werden
alle originalen Dokumente eingeheftet. In der Anlage 1
wird der Ordnerrücken dargestellt.
Es ist davon auszugehen, dass je Gewerk ist eine
komplette Revisionsunterlage zu erstellen ist.
Unter Berücksichtigung des Bauvorhabens können in
Abstimmung mit der Bauleitung Gewerke zu
einer Revisionsunterlage zusammengefasst werden.

Nebenleistungen des AN, die in die Einheitspreise
einzukalkulieren sind
- Entsorgen von Abfall aus dem Bereich des
Auftragnehmers sowie Beseitigen der
  Verunreinigungen, die von den Arbeiten des
Auftragnehmers herrühren
- Entsorgen von Abfall aus dem Bereich des
Auftraggebers bis zu einer Menge von 1 m³,
  soweit der Abfall nicht schadstoffbelastet ist
- Liefern der Betriebsstoffe
- Vorhalten der Kleingeräte und Werkzeuge
- Prüfen der Unterlagen des Auftraggebers
- Messungen für das Ausführen und Abrechnen der
Arbeiten, einschl. des Vorhaltens der
  Messgeräte, -  Lehren, Absteckzeichen usw., des
Erhaltens der Lehren und
  Absteckzeichen während der Bauausführung und das
Stellen der Arbeitskräfte (jedoch nicht
  Leistungen nach §3 Nr. 2)
- Schutz- und Sicherheitsmaßnahmen nach den
Unfallverhütungsvorschriften und den
  behördlichen Bestimmungen
- Befördern aller Stoffe und Bauteile, auch wenn sie
vom Auftraggeber beigestellt sind, von
  den Lagerstellen auf der Baustelle bzw. von den
angegebenen Übergabestellen zu den
  Verwendungsstellen und etwaiges Rückbefördern
- Entsorgen von Abfall aus dem Bereich des
Auftragnehmers sowie Beseitigen der
  Verunreinigungen, die von den Arbeiten des
Auftragnehmers herrühren
- Teilnahme an den wöchentlich stattfindenden
Bauberatungen vom Beginn der Arbeiten bis
  zur Fertigstellung/ Abnahme der Leistungen, vorher
oder nachher auf besondere
  Einladungen durch die Bauleitung.
- Führung eines Bautagebuches
- Bauleitung, die den eigenen Leistungsumfang umfassen

### Los 01 KG 410 Sanitärinstallation

#### Hauptabschnitt 01.01 KG 411 Abwasseranlagen

##### Abschnitt 01.01.02 Abwasseranlagen

**Ausführungsbeschreibung 0002 Abwasserrohre nach DIN 1986.**
*Abwasserrohre nach DIN 1986.*
Abwasserrohre nach DIN 1986.
Abrechnung erfolgt nach Meter-Aufmaß! Verschnitt und
Hilfsmaterialien sind mit einzukalkulieren.

**01.01.02.001 Abwasserrohr PP DN 100**
Abwasserleitung aus PP-Rohr DN 100,
mineralverstärktes Polypropylen, Luft- und
Körperschallreduziert (schalldämmend), Messwert <=
21dB,
Baustoffklasse B2, heißwasserbeständig bis 95 °C,
Verbindung
mit Steckmuffe,  einschl. Dichtringen, Verlegen in
Gebäuden,
einschl. Schweiß- oder Klebe- sowie Dichtungsmaterial,
Montagehöhe über Gelände/Fußboden bis 3,5 m.

Fabrikat:
System:

Die Angabe des Fabrikats und Systems gilt für alle
Komponenten.
Menge: 20,000 m

**01.01.02.002 Abwasserrohr PP DN 70**
Abwasserleitung aus PP-Rohr
wie vor, jedoch:
Größe:  DN 70
Menge: 1,000 m

**01.01.02.003 Abwasserrohr PP DN 50**
Abwasserrleitung aus PP-Rohr
wie vor, jedoch:
Größe:  DN 50
Menge: 5,000 m

**01.01.02.004 Abwasserrohr PP DN 40**
Abwasserleitung aus PP-Rohr
wie vor, jedoch:
Größe:  DN 40
Menge: 1,000 m

**01.01.02.005 Bogen, DN 100, PP**
Bogen
in allen Handelsausführungen, DN 100, PP, schallgedämmt
Bogen als Zulage für Abwasserleitung
Menge: 10,000 St

**01.01.02.006 Bogen, DN 70, PP**
Bogen
in allen Handelsausführungen, DN 70, PP, schallgedämmt
Bogen als Zulage für Abwasserleitung
Menge: 4,000 St

**01.01.02.007 Bogen, DN 50, PP**
Bogen
in allen Handelsausführungen, DN 50, PP, schallgedämmt
Bogen als Zulage für Abwasserleitung
Menge: 10,000 St

**01.01.02.008 Bogen, DN 40, PP**
Bogen
in allen Handelsausführungen, DN 40, PP, schallgedämmt
Bogen als Zulage für Abwasserleitung
Menge: 3,000 St

**01.01.02.009 Abzweig, DN 100/100, PP**
Abzweig
in allen Handelsausführungen, DN 100/100, PP,
schallgedämmt
Abzweig als Zulage für Abwasserleitung
Menge: 1,000 St

**01.01.02.010 Abzweig, DN 100/50, PP**
Abzweig
in allen Handelsausführungen, DN 100/50, PP,
schallgedämmt
Abzweig als Zulage für Abwasserleitung
Menge: 1,000 St

**01.01.02.011 Abzweig, DN 100/40, PP**
Abzweig
in allen Handelsausführungen, DN 100/40, PP,
schallgedämmt
Abzweig als Zulage für Abwasserleitung
Menge: 1,000 St

**01.01.02.012 Abzweig, DN70/50, PP**
Abzweig
in allen Handelsausführungen, DN 70/50, PP,
schallgedämmt
Abzweig als Zulage für Abwasserleitung
Menge: 1,000 St

**01.01.02.013 Abzweig, DN 50/50, PP**
Abzweig
in allen Handelsausführungen, DN 50/50, PP,
schallgedämmt
Abzweig als Zulage für Abwasserleitung
Menge: 1,000 St

**01.01.02.014 Übergangsrohr DN 100/50 PP**
Übergangsrohr, DN 100/50, PP,
schallgedämmt als Zulage für Abwasserleitung
Menge: 1,000 St

**01.01.02.015 Übergangsrohr DN 100/70 PP**
Übergangsrohr, DN 100/70, PP,
schallgedämmt als Zulage für Abwasserleitung
Menge: 1,000 St

**01.01.02.016 Übergangsrohr DN 70/40 PP**
Übergangsrohr, DN 70/40, PP,
schallgedämmt als Zulage für Abwasserleitung
Menge: 1,000 St

**01.01.02.017 Übergangsrohr DN 50/40 PP**
Übergangsrohr, DN 50/40, PP,
schallgedämmt als Zulage für Abwasserleitung
Menge: 1,000 St

**01.01.02.018 Reinigungsrohr, DN 100, PP**
Reinigungsrohr
Formstück für Abwasserleitung aus PP-Rohr DN 100,
mineralverstärktes Polypropylen, Luft- und
Körperschallreduziert
(schalldämmend), Messwert <= 21 dB,  Baustoffklasse B2,
heißwasserbeständig bis 95 °C, Verbindung mit
Steckmuffe,
einschl. Dichtringen, Verlegen in Gebäuden, einschl.
Schweiß-
oder Klebe- sowie Dichtungsmaterial.
Montagehöhe über Gelände/Fußboden bis 3,5 m.
Größe: DN 100
Menge: 1,000 St

**01.01.02.019 Körperschalldämmende Stützbefestigung, DN 100**
Körperschalldämmende Stützbefestigung
DN 100
Menge: 1,000 St

**01.01.02.020 Dunstrohranschluss**
Dunstrohranschluss
flexibel, zur Verbindung von Dachdunstrohraufsätzen mit
Abwasser-lüftungsrohren, temperaturbeständig von 40°C
bis
80°C, gemäß DIN 4102
Kl. B.
Größe:  bis DN 100
Anschlusslänge:  bis 420 mm
einschl. Befestigungen.
Menge: 3,000 St

**01.01.02.021 Rohrschelle 100 - 106 mm**
Rohrschelle 100 - 106 mm
mit schalldämmender Gummieinlage
nach DIN 4109, verzinkt, einschl. Stockschraube und
Befestigungsmittel für Trockenbau, Wand-, Decken- und
Estrichmontage und aller Hilfsstoffe, geeignet für
PP-Rohr.
Menge: 8,000 St

**01.01.02.022 Rohrschelle 74 - 80 mm**
Rohrschelle
Rohrschelle
wie vor, jedoch: 74 - 80 mm
Menge: 2,000 St

**01.01.02.023 Rohrschelle 48 - 50 mm**
Rohrschelle
wie vor, jedoch:
48 - 50 mm
Menge: 2,000 St

**01.01.02.024 Rohrschelle 40 - 43 mm**
Rohrschelle
wie vor, jedoch:
40 - 43 mm
Menge: 2,000 St

**01.01.02.025 Siphon- Winkel DN 40**
Siphon- Winkel DN 40
Abwasserrohr aus PP-Rohr mit Steckmuffen nach DIN EN
1451
und DIN 19560, heißwasserbeständig, Verbindung mit
Steckmuffe einschl. Dichtringen, Verlegung im Gebäude,
einschl. Dichtungsmaterial.
Menge: 1,000 St

**01.01.02.026 Siphon- Winkel DN 50**
Siphon- Winkel DN 50
Abwasserrohr aus PP-Rohr mit Steckmuffen nach DIN EN
1451
und DIN 19560, heißwasserbeständig, Verbindung mit
Steckmuffe einschl. Dichtringen, Verlegung im Gebäude,
einschl. Dichtungsmaterial.
Menge: 1,000 St

**01.01.02.027 Trichterablauf mit Geruchsverschluss DN 40/50**
Trichterablauf mit Geruchsverschluss
AP
Größe:  DN 40/50
Menge: 1,000 St

**01.01.02.028 Druck- und Dichtheitsprüfung bis DN 125 AW**
Druck- und Dichtheitsprüfung
DIN EN 1610, an Abwasser- Fall- und Sammelleitungen,
bis DN
125, in mehreren Abschnitten, Prüfdruck 0,5 bar,
Prüfmethode
Sichtverfahren,
Prüfmedium Wasser, einschl. Beseitigen des Wassers,
Wasser
wird beigestellt.
Menge: 1,000 psch

##### Abschnitt 01.01.03 Wärmedämmung und Brandschutz

**01.01.03.001 Brandschutzmanschette PP-Rohr DN 100**
Brandschutzmanschette R90,
systemgebunden für o.g. PP-Rohr DN 100, expandierendes
Material, Feuer-, Rauch- und Gasdicht schließend, mit
DiBT-Zulassung, einschl. Schallschutzfolie, Befestigung
Menge: 1,000 St

**01.01.03.002 Rohrisolierung 5 x 100 mm**
Rohrisolierung 5 x 100 mm
als PE-AW- Abflussisolierung,
gegen Tauwasser, für SML/HT/PP-Rohr DN 100,
schwer entlammbar.
Größe: 5 x 100 mm
Menge: 10,000 m

##### Abschnitt 01.01.04 Stemm- und Bohrarbeiten

**Ausführungsbeschreibung 0003 Vortext**
*Vortext*
Vortext
Sämtliche Durchbruchsarbeiten sind zuvor mit der
Bauleitung
bzw. mit dem bauleitenden Architekten abzusprechen!

**01.01.04.001 Decken- und Wanddurchbrüche 200 mm**
Decken- und Wanddurchbrüche 200 mm
Fachgerechte Schaffung von Decken- und Wanddurchbrüchen
als Kernlochbohrung oder Stemmarbeit, einschl.
sämtlicher
Hilfsmittel und Entsorgung Schutt.
Decken und Wände aus Beton oder aus sonstigen
Materialien
(Poroton / KS-Stein).
Arbeiten nur nach Absprache mit Bauleitung!
Durchmesser:  bis 200 mm
Bauteildicke:  bis 400 mm
Menge: 1,000 St

##### Abschnitt 01.01.05 Sonstige Leistungen

**01.01.05.001 Fachgerechte Schaffung von Bohrungen**
Fachgerechte Schaffung von Bohrungen
zur Befestigung von Konsolen und Halterungen, einschl.
sämtlicher Hilfsmittel und Entsorgung Schutt, Decken
und
Wände aus Beton oder aus sonstigen Materialien
(Poroton /
KS-Stein / Holzdielung).
Arbeiten nur nach Absprache mit Bauleitung!
Menge: 1,000 psch

**01.01.05.002 Profilstahlkonstruktion**
Profilstahlkonstruktion,
verzinkt, für Stütz-, Hänge-, Trag- und
Sonderbefestigung,
schallentkoppelt gelagert, einschl.
Befestigungsmaterial
Menge: 10,000 kg

**01.01.05.003 Ausmörteln von Durchbrüchen**
Ausmörteln von Durchbrüchen
Ausguss von Rohrleitungsdurchführungen
in Decken und Wänden mit Mörtel MG III füllen einschl.
aller
Schalungsmaterialien.
Menge: 0,100 m3

**01.01.05.004 Bestands- und Revisionsunterlagen**
Bestands- und Revisionsunterlagen
sind vor der Abnahme dem Auftraggeber in 3-facher
Ausführung vorzulegen; Pläne und Schemen zusätzlich
als Files
im Format DWG/DXF, PDF.

Aufstellung der Bestand- und Revisionsunterlagen
erfolgt laut
den Vorgaben der technischen Vorbemerkungen Punkt 5.
Menge: 1,000 psch

#### Hauptabschnitt 01.02 KG 412 Wasseranlagen

##### Abschnitt 01.02.01 Sanitäreinrichtungen

**Ausführungsbeschreibung 0004 Vortext**
*Vortext*
Alle Objekte aus Sanitärkeramik sind als 1. Wahl zu
liefern,
Farbe weiß.
Einschließlich aller Befestigungen und Halterungen.
Einschließlich Schallschutzzubehör für Wand / Fußboden.
Einschließlich Silikonfuge an Wand / Fußboden.

Es ist zu beachten, dass vor der Bestellung für alle
Hygiene-ausstattungsgegenstände auf Verlangen ein
Muster
vor Ort vorgelegt werden muss. Die Bestellung dieser
Teile darf
erst nach erfolgter Bemusterung und schriftlicher
Freigabe
durch den Nutzer, Bauherrn, Architekten bzw. Fachplaner
erfolgen.

Einrichtungsgegenstände und Fabrikate wie Waschtisch-
und
WC-Anlagen sowie Hygieneartikel werden nach Bemusterung
durch den Bauherrn vorgegeben.

**Ausführungsbeschreibung 0005 WC- Anlage**
*WC- Anlage*

**01.02.01.001 WC-Element mit 2-Mengen UP-Spülkasten**
WC-Element mit 2-Mengen UP-Spülkasten
im Leerrahmen vormontiert, Betätigung von vorn, für die
Montage in einer Installationswand, in Leichtbauwände
und als
Einzelelement für Einzelmontage, ausziehbar.
maximale Elementtiefe:  150 mm,
maximale Breite des Elements:  500 mm,
maximale Höhe des Elements:  1120 mm,
bestehend aus:
vormontierte Einheit als selbsttragender
Montagerahmen
zwei verstellbare Fußstützen
Spülkasten mit innenliegender Schwitzwasserisolierung,
Ablaufarmatur mit 2-Mengen-Spültechnik 3,5/6 - 9 l,
hydraulisches Füllventil, Panzerschlauch
und Eckventil,  werkseitige Voreinstellung auf 6 l,
jederzeit umstellbar auf  6-9l
Tragplatte aus Kunststoff mit WC- und
Ablaufbefestigung,
  Gewindestangen  M12
Ablaufbogen mit Ablaufschelle d 90/110 (DN 80/100)
Befestigungsmaterial für Metallständerwände
Schutz- und Anreißstopfen
WC-Anschlussset
ohne Betätigungsplatte
Einstellung einer erhöhten Keramikbefestigung gemäß DIN
18024-2 möglich (barrierefreies Bauen), komplett voll
funktionsfähig einschl. sämtlicher
Befestigungsmaterialien.
Menge: 1,000 St

**01.02.01.002 Tiefspülklosett**
Tiefspülklosett
nach DIN 1385-6, DIN-EN 38 mit Prüfzeichen
aus Sanitärporzellan, wandhängend, einschließlich
Befestigung
Zulauf:  von hinten
Abgang:  innen waagerecht
Farbe:  weiß
Menge: 1,000 St

**01.02.01.003 WC-Betätigungsplatte Edelstahl**
WC-Betätigungsplatte
Taste 2-teilig, einschl. Spartaste, für die Bedienung
von vorn,
Montagerahmen,
bestehend aus:
- Edelstahl- Betätigungsplatte mit federgelagerter
Taste
- Montagerahmen
- Befestigungsmaterial
Farbe:  Edelstahl
Menge: 1,000 St

**01.02.01.004 WC-Sitz mit Deckel weiß**
WC-Sitz mit Deckel
aus Duroplast, Scharniere aus Edelstahl, passend zu
Tiefspül-WC, einschl. Befestigung, Absenkautomatik
hochwertige Ausführung, weiß.
Menge: 1,000 St

**01.02.01.005 Schallschutzset**
Schallschutzset
für wandhängendes WC.
Menge: 1,000 St

**Ausführungsbeschreibung 0006 WT- Anlage**
*WT- Anlage*

**01.02.01.006 Vorwandelement für Waschtisch**
Vorwandelement für Waschtisch
für den Einbau in Metall- oder Holzständerwände,
bestehend aus:
vormontierte Einheit als selbsttragender
Montagerahmen
zwei verstellbare Fußstützen
Bauschutzstopfen
Armaturentraverse
Anschlussbogen DN 40/50 mit Gummimanschette NW
30/50
(zugleich Dichtung)
1120 mm x 500 mm x 140 mm
Menge: 1,000 St

**01.02.01.007 Waschtisch-Einlochbatterie**
Waschtisch-Einlochbatterie
EH-WT-Batterie glatter Körper chrom
Einhand-Waschtischbatterie, DN 15 Einlochmontage
Chromoberflächen, 35 mm Keramikkartusche bei
reduziertem
Verbrauch variabel einstellbare Mengenbegrenzung,
einstellbare Mindestmenge 2,5 l/min,
Zugstangen-Ablaufgarnitur
1 1/4", Laminarstrahlregler 9 l/min. Metallhebel
Hebellänge 200
mm, einschl. Temperaturbegrenzer,
Schnell-Montage-System,
glatter Körper flexible Anschlussschläuche, komplett
betriebsfertig.
Menge: 1,000 St

**01.02.01.008 Waschtisch 550 mm**
Waschtisch 550 mm
nach DIN-EN 14688 CL 25 aus Sanitärporzellan,
Hahnloch Mitte offen, mit Überlauf, einschließlich
Befestigung
Größe:  Breite: 550 mm, Tiefe: 440 mm
Farbe:  weiß
Menge: 1,000 St

**01.02.01.009 Mini- Elektro-Durchflusswassererwärmer 3,5 kW**
Mini- Elektro-Durchflusswassererwärmer 3,5 kW
Der hydraulisch gesteuerte E-Kleindurchlauferhitzer mit
druckfester Bauart eignet sich besonders für die
Versorgung
einer Zapfstelle. Das kleine sparsame Gerät passt
ideal zu allen
Waschbecken und erhitzt das Wasser unmittelbar während
des
Durchströmens, ohne Bereitschaftsenergie zu
verbrauchen. Der
sparsam justierte Durchfluss garantiert höchste
Wirtschaftlichkeit. Der E-Kleindurchlauferhitzer ist
mit einem
effektiven und wartungsfreundlichen
Blankdraht-Heizsystem mit
auswechselbarer Heizpatrone ausgestattet.
Zudem verfügt das Gerät über eine abnehmbare Blende,
die
den Zugang zur Haubenschraube erleichtert. Dank optisch
integriertem Wandhalter kann der
Kleindurchlauferhitzer einfach
durch Aufstecken installiert werden.

Produktmerkmale:
Effektives Blankdraht-Heizsystem
Sicherheitstemperaturbegrenzer
Inklusive Strahlregler, T-Stück 10 mm (3/8")
Anschluss: 230 V, 15 A
Schutzart: IP 25
Nennleistung: 3,5 kW
Menge: 1,000 St

**01.02.01.010 Ab- und Überlaufgarnitur Waschtisch**
Menge: 1,000 St

**01.02.01.011 Röhrengeruchsverschluss**
Röhrengeruchsverschluss
für Waschtisch, 1 1/4", verchromt.
Menge: 1,000 St

**01.02.01.012 Anschlussschlauch 1/2"**
Anschlussschlauch
flexibel, DVGW-Prüfzeichen, mit Überwurfmutter und
Außengewinde
Edelstahlschlauch 1/2", 500 mm
Menge: 1,000 St

**01.02.01.013 Eckventil 1/2"**
Eckventil
als Absperr- und Anschlussventil,
1/2", Geräuschverhalten DIN 4109 Gruppe I, aus Messing,
verchromt, Betätigung mit Drehgriff, Abgangsgewinde AG
1/2",
für Edelstahlschlauch 1/2", mit Schubrosette.
Menge: 1,000 St

**Ausführungsbeschreibung 0009 Kücheneinrichtungen**
*Kücheneinrichtungen*

**01.02.01.014 Offener Speicherwassererwärmer**
Offener Speicherwassererwärmer
für Untertischmontage mit VDE-Sicherheitszeichen und
Funkschutzzeichen,
spritzwassergeschützt, Schutzart IP 24,
Inhalt 5 Liter, Nennspannung 230 V, Nennleistung bis 2
kW, mit
Anschlusskabel und Schutzkontaktstecker, Temperatur
stufenlos bis 85°C einstellbar, mit
Sicherheitstemperaturbegrenzer und
Frostschutzfunktion, mit
optischer Aufheizanzeige,
Farbton weiß.

Fabrikat:

Modell:

Typ:
Menge: 1,000 St

**01.02.01.015 Spültisch-Einhebelmischer**
Spültisch-Einhebelmischer
passend zum oben genannten Speicher, Batterie  DN 15,
Schwenkauslauf chrom, Einhand-Spültischbatterie, DN 15
Einlochmontage, 35 mm
Keramikkartusche,  Chromoberflächen, variabel
einstellbare
Mengenbegrenzung, schwenkbarer Rohrauslauf,
Schwenkbereich 140°, Mousseur, flexible
Anschlussschläuche,
Schnell-Montage-System, komplett betriebsfertig.
Menge: 1,000 St

**01.02.01.016 Anschlussschlauch 1/2"**
Anschlussschlauch
flexibel, DVGW-Prüfzeichen, mit Überwurfmutter und
Außengewinde, Edelstahlschlauch 1/2", 500 mm
Menge: 2,000 St

**01.02.01.017 Ab- und Überlaufgarnitur**
Ab- und Überlaufgarnitur
für Handwasch-Ausgussbeckenkombination
Menge: 1,000 St

**01.02.01.018 Eckventil 1/2"**
Eckventil
als Absperr- und Anschlussventil, 1/2",
Geräuschverhalten DIN
4109 Gruppe I, aus Messing, verchromt, Betätigung mit
Drehgriff, Abgangsgewinde AG 1/2", für
Edelstahlschlauch 1/2",
mit Schubrosette.
Menge: 1,000 St

**01.02.01.019 Kombi-Eckventil 1/2"**
Kombi-Eckventil 1/2"
Eckventil als kombiniertes Geräteanschlussventil, DN
15,
Geräuschverhalten DIN 4109 Gruppe I, aus Messing,
verchromt, Betätigung mit Drehgriff, mit
Rückflussverhinderer,
Abgangsgewinde G 3/8, mit Quetschverbindung und
Schlauchverschraubung mit Rosette.
Menge: 1,000 St

**01.02.01.020 bauseitige Küche Wasser- und abwasserseitig anschließen**
Menge: 1,000 St

*Hinweis*
Urinalanlage

**01.02.01.021 Urinalmodul**
Urinalmodul
Spülergehäuse
Zur Aufnahme von manuellen und elektronischen
Betätigungssystemen. Zur Befestigung an Profilrohren
oder für
den Einbau in Metall- oder Holzständerwände und als
Vorwand
oder Eckmodul.
Komplett vormontierte Einheit, bestehend aus:
Urinalspülergehäuse mit Vorabsperrung und
Rohbauschutz
zwei verstellbaren Fußstützen für einen
Fußbodenaufbau von 0 - 200 mm
zwei Haltebolzen M 8
stufenlos verstellbarer Befestigungsschiene
stufenlos höhenverstellbarer Abwasseranschluss
HT Ablaufbogen DN 50 einschließlich Bauschutzstopfen
Befestigungsmaterial für Urinal
komplett voll funktionsfähig einschl. sämtlicher
Befestigungsmaterialien.
Menge: 1,000 St

**01.02.01.022 Urinal-Betätigungsplatte**
Urinal-Betätigungsplatte
Für Unterputz-Urinal-Druckspüler
Lieferumfang

- Betätigungsplatte
- Betätigungstaste
- Montagerahmen
- Befestigungsmaterial

Technische Daten
- Spülmenge einstellbar: 1,0 - 6,0 l
- Werkstoff: Betätigung Zinkdruckguss,Frontplatte
Edelstahl
- Oberfläche: Betätigung chrom,Frontplatte Edelstahl
gebürstet
- Abmessungen Frontplatte: B 120 mm x H 150 mm x T 12
mm

Fabrikat

Typ
Menge: 1,000 St

**01.02.01.023 Urinal**
Urinal
nach DIN 1390, aus Sanitärporzellan,
Zulauf von hinten, Ablauf nach hinten, einschließlich
Befestigung.
Farbe:  weiß
Menge: 1,000 St

*Hinweis*
Ausgussanlagen

**01.02.01.024 Vorwandelement für Ausgussanlage**
Vorwandelement für Ausgussanlage
für den Einbau in Metall- oder Holzständerwände,
bestehend aus:
- vormontierte Einheit als selbsttragender
Montagerahmen
- zwei verstellbare Fußstützen
- Bauschutzstopfen
- Armaturentraverse
- Anschlussbogen DN 40/50 mit Gummimanschette NW 30/50
  (zugleich Dichtung)
1120 mm x 500 mm x 140 mm
Menge: 1,000 St

**01.02.01.025 Auslaufventil 1/2"**
Auslaufventil  1/2"
verchromt, Griff, mit Belüfter, Rückflussverhinderer,
Schlauchverschraubung.
Menge: 1,000 St

**01.02.01.026 Ausgussbecken Stahl**
Ausgussbecken wandhängend
aus Stahl, emailliert, Farbton weiß,
Beckenform rechteckig, mit Spritzwand, mit
Kunststoffrahmen,
Breite bis 500 mm, für Ablaufventil 1 1/2.
Menge: 1,000 St

**01.02.01.027 Ausgussbecken-Ablauf**
Ausgussbecken-Ablauf
mit Anschlussgewinde, in PP, d 40 mm
Menge: 1,000 St

**01.02.01.028 Schaftventil für Ausgussbecken**
Schaftventil für Ausgussbecken,
Profildichtung, verchromt
Menge: 1,000 St

**Ausführungsbeschreibung 0012 Sonstiges**
*Sonstiges*

**01.02.01.029 Anschlussfuge**
Anschlussfuge
an Sanitärobjekte, Untergrund keramische Objekte,
Einbau innen, Silicon-Fugendichtstoff DIN 18540,
Farbton grau, herstellen,
Fugenbreite bis 10 mm.
Menge: 2,000 m

**01.02.01.030 Außenarmatur**
Außenarmatur
frostsicher, verchromt,
Größe:  1/2"
Schaftlänge: bis 500 mm
abschließbarer Bediengriff, Schlauchverschraubung,
Schlüssel.
Menge: 2,000 St

**01.02.01.031 Auslaufventil 1/2"**
Auslaufventil  1/2"
verchromt, Griff, mit Belüfter, Rückflussverhinderer,
Schlauchverschraubung.
Menge: 1,000 St

**01.02.01.032 Auslaufventil 1"**
Auslaufventil  1"
verchromt, Griff, mit Belüfter, Rückflussverhinderer,
Schlauchverschraubung.
Menge: 2,000 St

##### Abschnitt 01.02.02 Accessoires

*Hinweis*
Hinweis Accessoires
Alle Komponenten sind zu bemustern und dem Bauherrn
vorzustellen.
Die Bemusterung ist mit einzukalkulieren.
Es sind Produktlinien zu beachten.

**01.02.02.001 WC-Bürstengarnitur**
WC-Bürstengarnitur
Bürstengriff mit auswechselbarem Bürstenkopf aus
schwarzem
Polyamid
Bürstentopf mit gewölbtem Boden und
sphärenförmigem,
  teilweise offenem Oberteil in ringförmigem Halter
Oberteil stufenlos drehbar
leicht zu reinigen
der Behälter ist herausnehmbar, kann aber auch
  diebstahlgeschützt montiert werden
einfaches Auswechseln des Bürstenkopfs durch
Bajonettverschluss
diebstahlgeschützt durch verdeckte Verschraubung
141 mm breit, 470 mm hoch und 140 mm tief
aus hochwertigem Polyamid
Basisfarben nach Wunsch des Bauherrn
einschl. Befestigungen.
Menge: 1,000 St

**01.02.02.002 WC-Papierhalter**
WC-Papierhalter
rechtwinklig gebogener, U-förmiger Halter

mit Diebstahlschutz für die Papierrolle
diebstahlgeschützt durch verdeckte Verschraubung
leicht zu reinigen
160 mm breit, 120 mm hoch, Stange 20 mm im
Durchmesser
inklusive Dornschlüssel zur Entriegelung des
Diebstahlschutzes
aus hochwertigem Polyamid
Basisfarben nach Wunsch des Bauherr
einschl. Befestigungen.
Menge: 1,000 St

**01.02.02.003 Hygienebeutelspender**
Hygienebeutelspender
kubischer Grundkörper mit eingerücktem Wandsockel
dient zur Aufnahme und Entnahme von handelsüblichen
  Hygienebeuteln aus Kunststoff, max. Packungsgröße
  L 130 x B 90 x H 20 mm
zur Wandmontage
150 mm breit, 92 mm hoch und 37 mm tief
aus hochwertigem Edelstahl, weiß beschichtet
inklusive korrosionsfreiem Befestigungsmaterial
Menge: 1,000 St

**01.02.02.004 Abfallbehälter**
Abfallbehälter
- zylindrisch geformter Behälter mit Klappdeckel
- der Abfallbehälter ist abnehmbar und leicht zu
reinigen
- der Deckel kann durch leichten Druck mit dem Knie
gegen den
Behälter
  oder mit der Hand geöffnet werden
- integriertes Fach für handelsübliche Hygienetüten
- nur zur Wandmontage geeignet
- Inhalt ca. 6 Liter
- 330 mm hoch und 210 mm tief und 180 mm im Durchmesser
- aus hochwertigem Polyamid
- Basisfarben nach Wunsch des Bauherrn
einschl. Befestigungen.
Menge: 1,000 St

**01.02.02.005 Papierabfallbehälter**
Papierabfallbehälter
- rechteckiger Behälter aus Lochblech mit Aufsatz aus
hochwertigem  Polyamid
- der Aufsatz dient zur Befestigung und Abdeckung von
Abfallbeuteln und  kann abgenommen werden
- freistehend oder zur Wandmontage
- 305 mm breit, 515 mm hoch und 300 mm tief
- Lochblech, weiß
- Aufsatz aus hochwertigem Polyamid in weiß
einschl. Befestigungen.
Menge: 1,000 St

**01.02.02.006 Spender für Flüssigseife und Desinfektionsmittel**
Spender für Flüssigseife und Desinfektionsmittel, 1200
ml,
Edelstahl, pulverbeschichtet weiß (RAL 9010),
berührungslos,
Näherungssensor, mit Spezialschloss
(Antivandalismusfunktion), Sichtfenster,
herausnehmbarer
Nachfüllbehälter, freie Füllgutwahl, Gehäuse mit
Dachschräge
gegen das Ablegen von Fremdkörpern auf dem Spender
und Fangvorrichtung Abmessung (B x H x T) 97 x 336 x
140
mm
Einschließlich Erstfüllung: Seife
einschl. Befestigungen.
Menge: 1,000 St

**01.02.02.007 Rollenpapierspender manuell**
Rollenpapierspender manuell
Rollenpapierspender  für 100 m Papierrollen, 22 cm
breit,
Papierentnahme in Abschnitten von ca. 25 cm.
Wartungsfreie
Mechanik. Automatische Schneidevorrichtung mit
Berührungsschutz, Vorschub der nächsten Portion mit
Griffbreite. Schnell-Ladesystem an der Frontseite.
Gehäuse aus
ABS-Kunststoff weiß, mit wählbarem Panel. Mit Schloss.

ca. Maße (H x B x T) : 425 x 349 x 250 mm
Gehäuse-Farbe: weiß

Einschl. Frontpaneel. Einschl. Erstfüllung.
Menge: 1,000 St

**01.02.02.008 Ablageplatte**
Ablageplatte mit Halter,
aus Sanitärporzellan,
Farbton weiß,
Breite 550 mm,
Befestigung mit Schrauben, verdeckt.
Menge: 1,000 St

##### Abschnitt 01.02.03 Trinkwasserleitungen

**01.02.03.001 PE-Rohr 50 x 4,6 mm**
PE-Rohr
Trinkwasserrohre aus Polyäthylen, DIN EN 12201 aus PE
80,
Farbe schwarz, in geraden Längen, mit glatten Enden,
einschl.
Hilfsmittel, ohne Bodenaushub (mind. 1,2m Tiefe)und
ohne
Erdarbeiten,
Größe:  50 x 4,6 mm, PN 16
Menge: 350,000 m

**01.02.03.002 PE-Rohr 32 x 3,0 mm**
PE-Rohr
Trinkwasserrohre aus Polyäthylen, DIN EN 12201 aus PE
80,
Farbe schwarz, in geraden Längen, mit glatten Enden,
einschl.
Hilfsmittel, ohne Bodenaushub (mind. 1,2m Tiefe)und
ohne
Erdarbeiten,
Größe:  32 x 3,0 mm, PN 16
Menge: 60,000 m

**01.02.03.003 E-Muffe 50 mm**
E-Muffe für PE-HD-Rohr
Trinkwasserrohre aus Polyäthylen, einschl.
Hilfsmittel, ohne
Bodenaushub (mind. 1,2m Tiefe) und ohne Erdarbeiten,
PN16
Größe:  50 x 4,6 mm mm, PN 16
Menge: 2,000 St

**01.02.03.004 E-Muffe 32 mm**
E-Muffe für PE-HD-Rohr
Trinkwasserrohre aus Polyäthylen, einschl.
Hilfsmittel, ohne
Bodenaushub (mind. 1,2m Tiefe) und ohne Erdarbeiten,
PN16
Größe:  32 x 3,0 mm, PN 16
Menge: 2,000 St

**01.02.03.005 E-Winkel 50 mm**
E-Winkel 90° für PE-HD-Rohr
Trinkwasserrohre aus Polyäthylen, einschl.
Hilfsmittel, ohne
Bodenaushub (mind. 1,2m Tiefe) und ohne Erdarbeiten,
PN16
Größe:  50 x 4,6 mm, PN 16
Menge: 4,000 St

**01.02.03.006 E-Winkel 32 mm**
E-Winkel 90° für PE-HD-Rohr
Trinkwasserrohre aus Polyäthylen, einschl.
Hilfsmittel, ohne
Bodenaushub (mind. 1,2m Tiefe) und ohne Erdarbeiten,
PN16
Größe:  32 x 3,0 mm, PN 16
Menge: 4,000 St

**01.02.03.007 Übergangsadapter 50 mm x 1 1/2"**
Übergangsadapter mit Innengewinde
für PE-HD-Rohr,
Trinkwasserrohre aus Polyäthylen, einschl.
Hilfsmittel, ohne
Bodenaushub (mind. 1,2 m Tiefe) und ohne Erdarbeiten,
PN16
Größe:  50 mm x 1 1/2"
Menge: 2,000 St

**01.02.03.008 Übergangsadapter 32 mm x 1"**
Übergangsadapter mit Innengewinde
für PE-HD-Rohr,
Trinkwasserrohre aus Polyäthylen, einschl.
Hilfsmittel, ohne
Bodenaushub (mind. 1,2 m Tiefe) und ohne Erdarbeiten,
PN16
Größe:  32 mm x 1"
Menge: 2,000 St

**01.02.03.009 Edelstahlrohr in Stangen DN 40**
Edelstahlrohr in Stangen
Rohrleitung aus nichtrostendem Stahl, Werkstoff-Nr.
1.4401,
nach DVGW-Arbeitsblatt W 541, für
Trinkwasserinstallationen
entsprechend DIN 1988, verbinden durch Pressfittings
aus
nichtrostendem Stahl, mit DVGW-Registrierung, einschl.
Dichtungsmaterial, einschl. Befestigungsmaterialien.
Verlegung in Gebäuden, Montagehöhe über
Gelände/Fußboden
bis 6,5 m,
Größe: DN 40
Menge: 50,000 m

**01.02.03.010 Edelstahlrohr in Stangen DN 25**
Edelstahlrohr in Stangen
wie vor, jedoch
Größe: DN 25
Menge: 1,000 m

**01.02.03.011 Edelstahlrohr in Stangen DN 20**
Edelstahlrohr in Stangen
wie vor, jedoch
Größe: DN 20
Menge: 40,000 m

**01.02.03.012 Edelstahlrohr in Stangen DN 15**
Edelstahlrohr in Stangen
wie vor, jedoch
Größe: DN 15
Menge: 15,000 m

**01.02.03.013 Edelstahlrohr in Stangen DN 12**
Edelstahlrohr in Stangen
wie vor, jedoch
Größe: DN 12
Menge: 20,000 m

**01.02.03.014 Bogen 90° DN 40**
Bogen 90°
Formstück für Rohrleitung aus nichtrostendem Stahl,
Werkstoff-Nr. 1.4401, nach DVGW-Arbeitsblatt W 541, für
Trinkwasserinstallationen entsprechend DIN 1988,
verbinden
durch Pressfittings aus nichtrostendem Stahl, mit
DVGW-Registrierung, einschl. Dichtungsmaterial,
einschl.
Befestigungsmaterialien. Verlegung in Gebäuden,
Montagehöhe
über Gelände/Fußboden bis 3,8 m,
Größe: DN 40
Menge: 10,000 St

**01.02.03.015 Bogen 90° DN 25**
Bogen 90°
wie vor, jedoch
Größe: DN 25
Menge: 2,000 St

**01.02.03.016 Bogen 90° DN 20**
Bogen 90°
wie vor, jedoch
Größe: DN 20
Menge: 10,000 St

**01.02.03.017 Bogen 90° DN 15**
Bogen 90°
wie vor, jedoch
Größe: DN 15
Menge: 10,000 St

**01.02.03.018 Bogen 90° DN 12**
Bogen 90°
wie vor, jedoch
Größe: DN 12
Menge: 20,000 St

**01.02.03.019 T-Stück DN 40-40-40**
T-Stück 90°
Formstück für Rohrleitung aus nichtrostendem Stahl,
Werkstoff-Nr. 1.4401, nach DVGW-Arbeitsblatt W 541, für
Trinkwasserinstallationen entsprechend DIN 1988,
verbinden
durch Pressfittings aus nichtrostendem Stahl,
mit DVGW-Registrierung, einschl. Dichtungsmaterial,
einschl.
Befestigungsmaterialien. Verlegung in Gebäuden,
Montagehöhe
über Gelände/Fußboden bis 6,5 m,
Größe: DN 40-40-40
Menge: 4,000 St

**01.02.03.020 T-Stück DN 20-20-20**
T-Stück
wie vor, jedoch
Größe: DN 20-20-20
Menge: 1,000 St

**01.02.03.021 T-Stück DN 20-12-20**
T-Stück
wie vor, jedoch
Größe: DN 20-12-20
Menge: 4,000 St

**01.02.03.022 T-Stück DN 15-15-15**
T-Stück
wie vor, jedoch
Größe: DN 15-15-15
Menge: 1,000 St

**01.02.03.023 Reduzierstück DN 40-25**
Reduzierstück
Formstück für Rohrleitung aus nichtrostendem Stahl,
Werkstoff-Nr. 1.4401, nach DVGW-Arbeitsblatt W 541, für
Trinkwasserinstallationen entsprechend DIN 1988,
verbinden
durch Pressfittings aus nichtrostendem Stahl,
mit DVGW-Registrierung, einschl. Dichtungsmaterial,
einschl.
Befestigungsmaterialien. Verlegung in Gebäuden,
Montagehöhe
über Gelände/Fußboden bis 6,5 m,
Größe: DN 40-25
Menge: 4,000 St

**01.02.03.024 Reduzierstück DN 50-20**
Reduzierstück
wie vor, jedoch
Größe: DN 50-20
Menge: 4,000 St

**01.02.03.025 Reduzierstück DN 25-20**
Reduzierstück
wie vor, jedoch
Größe: DN 25-20
Menge: 2,000 St

**01.02.03.026 Reduzierstück DN 25-15**
Reduzierstück
wie vor, jedoch
Größe: DN 25-15
Menge: 1,000 St

**01.02.03.027 Reduzierstück DN 20-15**
Reduzierstück
wie vor, jedoch
Größe: DN 20-15
Menge: 8,000 St

**01.02.03.028 Reduzierstück DN 15-12**
Reduzierstück
wie vor, jedoch
Größe: DN 15-12
Menge: 1,000 St

**01.02.03.029 Übergangsstück mit Außengewinde DN 40-1 1/2"AG**
Übergangsstück
Pressmuffe mit Außengewinde
Formstück für Rohrleitung aus nichtrostendem Stahl,
Werkstoff-Nr. 1.4401, nach DVGW-Arbeitsblatt W 541, für
Trinkwasserinstallationen entsprechend DIN 1988,
verbinden
durch Pressfittings aus nichtrostendem Stahl, mit
DVGW-Registrierung, einschl. Dichtungsmaterial,
einschl.
Befestigungsmaterialien. Verlegung in Gebäuden,
Montagehöhe
über Gelände/Fußboden bis 3,8 m,
Größe: DN 40-1 1/2"AG
Menge: 2,000 St

**01.02.03.030 Übergangsstück mit Außengewinde DN 32-1 1/4"AG**
Übergangsstück
Pressmuffe mit Außengewinde
Formstück für Rohrleitung aus nichtrostendem Stahl,
Werkstoff-Nr. 1.4401, nach DVGW-Arbeitsblatt W 541, für
Trinkwasserinstallationen entsprechend DIN 1988,
verbinden
durch Pressfittings aus nichtrostendem Stahl, mit
DVGW-Registrierung, einschl. Dichtungsmaterial,
einschl.
Befestigungsmaterialien. Verlegung in Gebäuden,
Montagehöhe
über Gelände/Fußboden bis 3,8 m,
Größe: DN 32-1 1/4"AG
Menge: 2,000 St

**01.02.03.031 Übergangsstück mit Außengewinde DN 25-1"AG**
Übergangsstück
wie vor, jedoch
Größe: DN 25-1"AG
Menge: 4,000 St

**01.02.03.032 Übergangsstück mit Außengewinde DN 20-3/4"AG**
Übergangsstück
wie vor, jedoch
Größe: DN 20-3/4"AG
Menge: 4,000 St

**01.02.03.033 Übergangsstück mit Außengewinde DN 15-1/2"AG**
Übergangsstück
wie vor, jedoch
Größe: DN 15-1/2"AG
Menge: 4,000 St

**01.02.03.034 Übergangsstück mit Außengewinde DN 12-1/2" AG**
Übergangsstück
wie vor, jedoch
Größe: DN 12-1/2"AG
Menge: 4,000 St

**01.02.03.035 Bezeichnungsschilder**
Bezeichnungsschilder
Gestaltung nach Angaben des Auftraggebers, Beschriftung
gedruckt, aus Kunststoff, einschl.
Befestigungsmaterial zur
Anbringung an Rohrleitung.
Menge: 15,000 St

**01.02.03.036 Druckprobe der Rohrleitungen**
Druckprobe der Rohrleitungen des gesamten Netzes
entsprechend der DIN 1988, Teil 2, in Bauabschnitten.
Der
Termin der Druckprobe ist der Bauleitung frühzeitig
mitzuteilen.
Über die Dauer und die anwesenden Personen ist ein
Protokoll
zu führen.
Menge: 1,000 St

**01.02.03.037 Spülen der Rohrleitungen**
Spülen der Rohrleitungen
Spülen der gesamten Wasserrohrleitungen entsprechend
der DIN 1988, Teil 2, je Bauabschnitt. Montage und
Demontage
der Baustopfen bzw. Spülarmaturen, Anbringen der
Anschlussschläuche und deren Sicherung am Abflussrohr.
Mindestspülzeit beträgt 2 Minuten je Strang,
entsprechend der
Vorschriften des Spülgeräteherstellers unter Beachtung
einer
Mindestspülzeit von 15 Sekunden je Meter Rohrleitung.
Erstellung eines Spülprotokolls.
Menge: 1,000 St

##### Abschnitt 01.02.04 Armaturen und Zubehör

**01.02.04.001 Schrägsitzventil DN 40**
Schrägsitzventil
aus Rotguss PN 16, Absperrventil als Wasserarmatur mit
DIN-,
DVGW-
Zulassung, Anschlüsse gemäß Leitungsverlegung
(gepresst,
geschraubt, gelötet), mit Entleerventil und
Verschraubungen.
Größe: DN 40
Menge: 2,000 St

**01.02.04.002 Schrägsitzventil DN 20**
Schrägsitzventil
wie vor, jedoch
Größe: DN 20
Menge: 2,000 St

**01.02.04.003 Schrägsitzventil DN 15**
Schrägsitzventil
wie vor, jedoch
Größe: DN 15
Menge: 1,000 St

**01.02.04.004 KFR-Ventil DN 15**
KFR-Ventil DN 2
Kombination Freistromventil und Rückflussverhinderer,
PN 16.
Für die Trinkwasserinstallation. In
Schrägsitzausführung aus
Rotguss mit Kunststoff Handrad. Alle Funktionselemente
auf
der Handradseite.
Wartungsfreie Spindelabdichtung durch doppelten O-Ring.
Tellerführung aus Niro in Kunststofflagern. DIN-DVGW
geprüft.
Schallschutz nach DIN 52218: Armaturengruppe I. Mit
nichtsteigender Spindel. Ohne Entleerung.
Entleerungsöffnungen vor und hinter dem Sitz
eingearbeitet und
mit Stopfen verschlossen.
Max. Betriebsdruck : 16 bar
Max. Betriebstemperatur : 120 C
Eingang: Innengewinde nach DIN 2999
Ausgang: Außengewinde nach DIN ISO 228
mit Dichtring, Überwurfmutter und Gewindetülle
(Rotguss).
Menge: 1,000 St

**01.02.04.005 Manueller Rückspülfilter mit Druckminderer**
Manueller Rückspülfilter mit Druckminderer
zur Filtration von Trink- und Brauchwasser, DIN-DVGW
geprüft.
Messing-Gewindeanschluss. Manuelle Rückspülung durch
Öffnen des Rückspülknopfes. Filter mit Kopfteil aus
Rotguss,
lichtschutzgefärbter Klarsichtzylinder aus schlagfestem
Kunststoff, Filterelement aus Kunststoffgewebe, integriertem Abwasseranschluss und
Entleerungsventil, max. Wassertemperatur 30 °C,
Anschlussnennweite:  DN 20, 1,4 m³/h
Nenndruck:  PN 16.
Menge: 1,000 St

##### Abschnitt 01.02.05 Wärmedämmung und Brandschutz

**Ausführungsbeschreibung 0013 Dämmung Trinkwasserleitungen**
*Dämmung Trinkwasserleitungen*
Dämmung Trinkwasserleitungen
Die Trinkwasserleitung "Kalt" ist in gleicher Qualität
wie eine
warmgehende Leitung (100% nach ENEV) zu dämmen.

**01.02.05.001 Rohrisolierung DN 25 x 30-100%**
Rohrisolierung
Steinwolle-Isolierschale 100%, mit PVC-Folie und
Verschlussklebeband, einschl. Isolierbögen als
Isolierschale
für Heizungsleitungen gemäß EnEV,
nicht brennbar.
Größe: DN 25 x 30-100%
Menge: 1,000 m

**01.02.05.002 Rohrisolierung DN 20 x 30-100%**
Rohrisolierung
wie vor, jedoch
Größe: DN 20 x 30-100%
Menge: 40,000 m

**01.02.05.003 Rohrisolierung DN 15 x 20-100%**
Rohrisolierung
wie vor, jedoch
Größe: DN 15 x 20-100%
Menge: 15,000 m

**01.02.05.004 Rohrisolierung DN 12 x 20-100%**
Rohrisolierung
wie vor, jedoch
Größe: DN 12 x 20-100%
Menge: 20,000 m

**01.02.05.005 Rohrabschottung 22/19,0**
Rohrabschottung
Rohrabschottung für brennbare und nichtbrennbare
Rohrleitungen R30 bis R120 einschl. Fixierung und
Kleber
Innendurchmesser: 22 mm
Dämmdicke:  19,0 mm
Menge: 1,000 m

**01.02.05.006 Isolierschale für Schrägsitzventil DN 20**
Isolierschale für Schrägsitzventil
aus PE-Material, passend zum Schrägsitzventil,
Baustoffklasse B1, Wärmeleitfähigkeit 0,035 W/mK,
inklusive
Verschlussbügel und Hilfsstoffe wie Kleber.
Größe:  DN 20
Menge: 2,000 St

**01.02.05.007 Isolierschale für Schrägsitzventil DN 15**
Isolierschale für Schrägsitzventil
wie vor, jedoch
Größe:  DN 15
Menge: 1,000 St

**01.02.05.008 Zulage für Blechummantelung**
Zulage für Blechummantelung
aus feuerverzinktem Stahl mit einer Dickenstaffelung
gemäß
DIN 4140
durch Verschrauben der Überlappungen befestigen.
Für Rohrleitungen von DN 12 - DN 80
Menge: 20,000 m2

**01.02.05.009 Kennzeichnung der R90 Durchführungen**
Kennzeichnung der R90, L90 und E90 Decken- und
Wanddurchführung entsprechend der Anforderungen des
Amtes für Brand- und Katastrophenschutz auf festem
Bezeichnungsschild einschließlich
Befestigungsmaterial, in
sichtbarer Höhe und unmittelbarer Nähe (ev. mit
weiteren
Hinweisen), mit folgenden Inhalten:
- Name der ausführenden Fachfirma
- Herstellungsjahr und fortlaufende Nummer
- Bauart der Brandabschottung
- Zulassungsnummer und Prüfzeichen
Menge: 1,000 St

##### Abschnitt 01.02.06 Stemm- und Bohrarbeiten

**Ausführungsbeschreibung 0014 Vortext**
*Vortext*
Sämtliche Durchbruchsarbeiten sind zuvor mit der
Bauleitung
bzw. mit dem bauleitenden Architekten abzusprechen!

**01.02.06.001 Decken- und Wanddurchbrüche 65 mm**
Decken- und Wanddurchbrüche
Fachgerechte Schaffung von Decken- und Wanddurchbrüchen
als Kernlochbohrung oder Stemmarbeit, einschl.
sämtlicher
Hilfsmittel und Entsorgung Schutt. Decken und Wände aus
Beton oder aus sonstigen Materialien (Poroton /
KS-Stein).
Arbeiten nur nach Absprache mit Bauleitung!
Durchmesser:  bis 65 mm
Bauteildicke:  bis 400 mm
Menge: 2,000 St

**01.02.06.002 Decken- und Wanddurchbrüche 150 mm**
Decken- und Wanddurchbrüche
Fachgerechte Schaffung von Decken- und Wanddurchbrüchen
als Kernlochbohrung oder Stemmarbeit, einschl.
sämtlicher
Hilfsmittel und Entsorgung Schutt. Decken und Wände aus
Beton oder aus sonstigen Materialien (Poroton /
KS-Stein).
Arbeiten nur nach Absprache mit Bauleitung!
Durchmesser:  bis 150 mm
Bauteildicke:  bis 400 mm
Menge: 2,000 St

**01.02.06.003 Schlitz- und Stemmarbeiten**
Schlitz- und Stemmarbeiten
Fachgerechte Schlitz- und Stemmarbeiten,
einschl. sämtlicher Hilfsmittel und Entsorgung Schutt
bis 60 mm
x 60 mm in Mauerwerk.
Arbeiten nur nach Absprache mit Bauleitung!
Menge: 2,000 m

##### Abschnitt 01.02.07 Sonstige Leistungen

**01.02.07.001 Fachgerechte Schaffung von Bohrungen**
Fachgerechte Schaffung von Bohrungen
zur Befestigung von Konsolen und Halterungen, einschl.
sämtlicher Hilfsmittel und Entsorgung Schutt, Decken
und
Wände aus Beton oder aus sonstigen
Materialien (Poroton / KS-Stein / Holzdielung).
Arbeiten nur nach Absprache mit Bauleitung!
Menge: 1,000 psch

**01.02.07.002 Profilstahlkonstruktion**
Profilstahlkonstruktion,
verzinkt, für Stütz-, Hänge-, Trag- und
Sonderbefestigung,
schallentkoppelt gelagert, einschl.
Befestigungsmaterial
Menge: 150,000 kg

**01.02.07.003 Ausmörteln von Durchbrüchen**
Ausmörteln von Durchbrüchen einschl. aller
Schalungsmaterialien
Menge: 0,200 m3

**01.02.07.004 Bestands- und Revisionsunterlagen**
Bestands- und Revisionsunterlagen
sind vor der Abnahme dem Auftraggeber in 3-facher
Ausführung vorzulegen; Pläne und Schemen zusätzlich
als Files
im Format DWG/DXF, PDF.

Aufstellung der Bestand- und Revisionsunterlagen
erfolgt laut
den Vorgaben der technischen Vorbemerkungen Punkt 5
Menge: 1,000 psch

**01.02.07.005 Mikrobiologische Kontrolluntersuchung des TW-Netzes**
Mikrobiologische Kontrolluntersuchung des TW-Netzes
gem.
TrinkwV und Bundesgesundheitsblatt 4/93 nach dem Spülen
und vor Inbetriebnahme der Trinkwasseranlage bei einem
anerkannten Hygiene-Institut und Einholen der amtlichen
Freigabebescheinigung (Hygieneamt) über die
Trinkwassernutzung.
Die Untersuchungsergebnisse sind in den Unterlagen zu
dokumentieren.
Menge: 1,000 psch

#### Hauptabschnitt 01.03 KG 419 Sonstiges

##### Abschnitt 01.03.01 Baustelleneinrichtung

**01.03.01.001 Baustelleneinrichtung**
Baustelleneinrichtung
Die  Baustelle einrichten, für die gesamte Bauzeit
vorhalten und
nach Fertigstellung abbauen.
Geräte, Werkzeuge und sonstige Betriebsmittel, die zur
vertragsgemäßen Durchführung und Erfüllung der
Bauleistungen erforderlich sind, auf die Baustelle
bringen,
bereitstellen, betriebsfertig aufstellen, nach
Montageende
abbauen und abtransportieren. Büro's, Unterkünfte,
Werkstätten, Lagerräume und dergleichen soweit
erforderlich
antransportieren, in Abstimmung mit dem AG aufbauen,
einrichten und nach Montageende abbauen und
abtransportieren.
Menge: 1,000 psch

**01.03.01.002 Bauwasserversorgung**
Bauwasserversorgung für Bauhauptgewerke
bestehend aus:

1,0 St  Baustellenwasser-Anschluss herstellen DN 20,
mit Rohr-  Absperrventil DN 20
1,0 St  Rohrtrenner DN20, nach DIN EN 14367, zur
Absicherung von Trinkwasser gegen Nichttrinkwasser
bis einschließlich Flüssigkeitskategorie  3 (DIN 1988,
Teil 4), für Anlagen nach DIN EN 1717 (Einbauart 1
nach DIN
  1988), mit integriertem eingangsseitigen
Schmutzfänger,
wartungsfreundlicher Sicherungspatrone mit positivem
Druckgefälle  entsprechend der Anforderungen des
DVGW, mit nicht kontrollierbarer Mitteldruckkammer mit
Ablassventil, komplett aus Rotguss, totraumfrei,
Nenndruck PN10,
-20,0 m  PE-HD Kaltwasserrohrleitung DN 20 verlegt
mit provisorischen  Pendelabhängern und Stützen
15,0 m  PE-HD Kaltwasserrohrleitung DN 15
3,0 St  T-Stücke für PE-HD Rohr DN 20
4,0 St  Reduzierungen DN 20 / DN 15
35,0 m  Kaltwasser-Isolierschlauch d=13, aus
gewebeverstärktem Polyethylenschaum
4,0 St  Auslaufventile mit Schlauchanschluss DN 15,
4,0 St  Wandbefestigung, PE-HD Anschluss DN 15,
Ventilmuffen
4,0 St  Rohrleitungskennzeichnung (Schild) "Achtung!
Bauwasser"
1,0 St  Rückbau der Bauwasseranlage nach
Fertigstellung der Bauarbeiten,

Montageort: gemäß Baustellenplan
Menge: 1,000 St

### Los 02 KG 420 Heizungsinstallation

#### Hauptabschnitt 02.01 KG 421 Wärmeerzeugungsanlagen

##### Abschnitt 02.01.01 Verteilersystem

**02.01.01.001 Mischergruppe 25-5-2,5 #5**
Mischergruppe 25-5-2,5 #5
Mischergruppe NW 32
mit Hocheffizienzpumpe 25-50
mit 3-Wege-Mischer Kvs 2,5 Stellantrieb, Kugelhähne,
Thermometer und Schwerkraftbremse.
Die komplette Baugruppe ist mit einer mehrschaligen
Wärmedämmung aus EPP versehen.
Wahlweise einstellbare Betriebsweise:
Proportionaldruck,
Konstantdruck, Konstantdrehzahl
Max. Volumenstrom bei
200 mbar: 1,0 m³/h
250 mbar: 0,9 m³/h
Max. Leistung bei
Delta t = 15K: 17 kW
Delta t = 10K: 10 kW
Delta t = 7K: 7 kW
Anschluss oben: Rp 1"IG
Anschluss unten: G 1 1/2" AG
Abmessungen HxBxT: 355 x 280 x 248 mm
Menge: 1,000 St

**02.01.01.002 Heizungswasser-Nachfüllstation**
Heizungswasser-Nachfüllstation
Heizungswasser-Nachfüllstation gemäß DIN EN 1717 und
VDI
2035 zur festen Montage im Heizungsraum.
Bestehend aus:
Systemtrenner BA mit Druckminderer, Wasserzähler,
Vollentsalzungskartusche
(ausreichend für: 240 Liter bei 20 Grad dH
480 Liter bei 10 Grad dH)

einschl. Nachfüllarmatur Systemtrenner BA mit
Verschraubungen, DN 15. Enthärter-Station mit
integriertem
digit. Wasserzähler.
Vollentsalzungskartusche für
Heizungswasser-Nachfüllstation
Menge: 1,000 St

**02.01.01.003 Wasseraufbereitung gemäß VDI 2035:**
Wasseraufbereitung gemäß VDI 2035:
Gemäß der VDI 2035, Blatt 1, Ausgabe 12/2005
"Vermeidung
von Schäden durch Steinbildung in Warmwasserheizungs-
und
Wassererwärmungs-
Systemen" werden hinsichtlich der Wasserqualität für
das Füll-
und Ergänzungswasser in Heizungsanlagen empfohlen.
Ausschlaggebend hierfür ist Höhe der regionalen
Wasserhärte
sowie die Menge des Füllwassers der Anlage.
Heizsystem:
- geplantes Heizsystem:
Plattenheizkörper / FBH
Standort: Templin
Entsalzung im Mischbettverfahren
Menge: 1,000 psch

**02.01.01.004 Bezeichnungsschild**
Bezeichnungsschild
zum Bezeichnen der Abgangsstutzen.
Das Bezeichnungsschild wird mit den mitgelieferten
Schrauben
auf die Fertigisolierung geschraubt.
Die Beschriftung ist mit Standard-Textleisten 100 x
9,25 mm,
Einlegen von Prägeband 9 mm oder durch
Selbstbeschriften
möglich.
Das Beschriftungsfeld ist mit einer steckbaren
Klarsichtklappe
gegen Fremdeinwirkungen geschützt.
Menge: 2,000 St

#### Hauptabschnitt 02.02 KG 422 Wärmeverteilnetze

##### Abschnitt 02.02.01 Armaturen und Zubehör

**02.02.01.001 Kesselfüll- und Entleerungshahn 1/2"**
Kesselfüll- und Entleerungshahn 1/2"
mit Stopfbuchse, Schlauchverschraubung, Kappe und
Kette,
Messing.
Menge: 2,000 St

**02.02.01.002 Befüllschlauch einschl. Schlauchanschlüsse**
Befüllschlauch einschl. Schlauchanschlüsse
mit Überwurf zum Befüllen der Heizungsanlage
1/2".
Menge: 1,000 St

**02.02.01.003 Schnellentlüfter**
Schnellentlüfter
1/2", 10 bar, mit Absperrung.
Menge: 4,000 St

##### Abschnitt 02.02.02 Rohrleitungen

**02.02.02.001 Edelstahlrohr in Stangen DN 25**
Edelstahlrohr in Stangen
Rohrleitung aus nichtrostendem Stahl, Werkstoff-Nr.
1.4401,nach DVGW-Arbeitsblatt W 541, für Trinkwasser-
und
Heizungsinstallationen
entsprechend DIN 1988, verbinden durch Pressfittings
aus
nichtrostendem Stahl, mit DVGW-Registrierung, einschl.
Dichtungsmaterial, einschl. Befestigungsmaterialien.
Verlegung
in Gebäuden.
Montagehöhe über Gelände/Fußboden bis 3,8 m,
Größe: DN 25
Menge: 30,000 m

**02.02.02.002 Bogen 90° DN 25**
Bogen 90°
Formstück für Rohrleitung aus nichtrostendem Stahl,
Werkstoff-Nr. 1.4401, nach DVGW-Arbeitsblatt W 541, für
Trinkwasserinstallationen entsprechend DIN 1988,
verbinden
durch Pressfittings aus nichtrostendem Stahl,
mit DVGW-Registrierung, einschl. Dichtungsmaterial,
einschl.
Befestigungsmaterialien. Verlegung in Gebäuden,
Montagehöhe
über Gelände/Fußboden bis 6,5 m,
Größe: DN 25
Menge: 20,000 St

**02.02.02.003 Übergangsstück mit Außengewinde DN 25-1"**
Übergangsstück
Pressmuffe mit Außengewinde
Formstück für Rohrleitungen aus C-Stahl zum Pressen
einschl.
Schweiß- bzw. Löt- und Dichtungsmaterial, einschl.
Rohrbefestigungen, körperschallgedämpft, Rohre und
Komponenten aus Werkstoff-Nr. 1.0308 nach  DIN 10305-3,
außen galvanisch verzinkt, Schichtstärke 8 bis 5 µm,
Verbindung durch Schweißen und Pressen, Verlegung in
Gebäuden Montagehöhe bis 3,80 m über Gelände oder
Fußboden.
Größe: DN 25-1"
Menge: 2,000 St

**02.02.02.004 Druckprobe / Füllen Heizungsanlagen**
Druckprobe und Füllen
der fachgerecht verlegten Heizungsleitungen in
Bauabschnitten,
inkl. Heizflächen und  Armaturen, als Wasserdruckprobe,
Prüfdruck mit 1,3fachem Betriebsdruck, in
Teilabschnitten der
Gesamtanlage, einschl. der hierfür erforderlichen
Verschlüsse
und Anschlüsse sowie deren Beseitigung nach der
Druckprobe.
Erstellen eines Protokolls über die durchgeführte
Druckprüfung.
Nach der Druckprobe sind die Systeme fachgerecht zu
füllen
und zu entlüften, Beilegen des Protokolls in die
Dokumentation.
Menge: 1,000 St

**02.02.02.005 Bezeichnungsschilder**
Bezeichnungsschilder
Gestaltung nach Angaben des Auftraggebers, Beschriftung
gedruckt, aus Kunststoff, einschl.
Befestigungsmaterial zur
Anbringung an Rohrleitung.
Menge: 12,000 St

**02.02.02.006 Spülen der Rohrleitungen**
Spülen der Rohrleitungen,
in Bauabschnitten, Montage und Demontage der Baustopfen
bzw.
Spülarmaturen, Anbringen der Anschlussschläuche und
deren
Sicherung am Abflussrohr. Mindestspühlzeit beträgt 2
Minuten
je Strang, entsprechend der Vorschriften des
Spülgeräteherstellers unter Beachtung einer
Mindestspülzeit
von 15 Sekunden je Meter Rohrleitung.
Erstellung eines Spülprotokolls
Menge: 1,000 psch

##### Abschnitt 02.02.03 Wärmedämmung und Brandschutz

**02.02.03.001 Rohrisolierung DN 25 x 50-100%**
Rohrisolierung
Steinwolle-Isolierschale 100%, mit PVC-Folie und
Verschlussklebeband, einschl. Isolierbögen als
Isolierschale für
Heizungsleitungen gemäß EnEV,
nicht brennbar
Größe: DN 25 x 50-100%
Menge: 30,000 m

**02.02.03.002 Rohrabschottung 28/26,0**
Rohrabschottung
Rohrabschottung für brennbare und nichtbrennbare
Rohrleitungen R30 bis R120 einschl. Fixierung und
Kleber
Innendurchmesser: 28 mm
Dämmdicke:  26,0 mm
Menge: 2,000 m

**02.02.03.003 Zulage für Blechummantelung**
Zulage für Blechummantelung
aus feuerverzinktem Stahl mit einer Dickenstaffelung
gemäß
DIN 4140
durch Verschrauben der Überlappungen befestigen.
Für Rohrleitungen von DN 12 - DN 80
Menge: 2,000 m2

##### Abschnitt 02.02.04 Stemm- und Bohrarbeiten

**Ausführungsbeschreibung 0019 Vortext**
*Vortext*
Sämtliche Durchbruchsarbeiten sind zuvor mit der
Bauleitung
bzw. mit dem bauleitenden Architekten abzusprechen!

**02.02.04.001 Decken- und Wanddurchbrüche 100 mm**
Decken- und Wanddurchbrüche
Fachgerechte Schaffung von Decken- und Wanddurchbrüchen
als Lochbohrung durch Trockenbauwände
Arbeiten nur nach Absprache mit Bauleitung!
Durchmesser:  bis 100 mm
Bauteildicke:  bis 200 mm
Menge: 2,000 St

##### Abschnitt 02.02.05 Sonstige Leistungen

**02.02.05.001 Fachgerechte Schaffung von Bohrungen**
Fachgerechte Schaffung von Bohrungen
zur Befestigung von Konsolen und Halterungen, einschl.
sämtlicher Hilfsmittel und Entsorgung Schutt, Decken
und
Wände aus Beton oder aus sonstigen
Materialien (Poroton / KS-Stein / Holzdielung).
Arbeiten nur nach Absprache mit Bauleitung!
Menge: 1,000 psch

**02.02.05.002 Profilstahlkonstruktion**
Profilstahlkonstruktion,
verzinkt, für Stütz-, Hänge-, Trag- und
Sonderbefestigung,
schallentkoppelt gelagert, einschl.
Befestigungsmaterial
Menge: 2,000 kg

**02.02.05.003 Inbetriebsetzung Heizung**
Inbetriebsetzung Heizung
Einregulierung und Inbetriebnahme des Heizkreises,
inkl.
Fernbedienstation, mit Durchführung von
Leistungsmessungen
und Dichtheitsprüfung der Anlage (nach DIN 4756),
Inbetriebsetzung der gesamten Heizungs- und
Trinkwasseranlage, mit Auflegen der internen und
externen
Kabel im Schaltschrank. Überprüfung und Voreinstellung
der
Ventile, Sicherheitsarmaturen sowie Mengeneinstellung.
Messen, Einstellen und Abgleichen des Heizungssystems
und
der Zirkulationsleitung,
Setzen und Anklemmen der externen Fühler und Auflegen
der
Hauptzuleitung.
Menge: 1,000 psch

**02.02.05.004 Bestands- und Revisionsunterlagen**
Bestands- und Revisionsunterlagen
sind vor der Abnahme dem Auftraggeber in 3-facher
Ausführung vorzulegen; Pläne und Schemen zusätzlich
als Files
im Format DWG/DXF, PDF.

Aufstellung der Bestand- und Revisionsunterlagen
erfolgt laut
den Vorgaben der technischen Vorbemerkungen Punkt 5
Menge: 1,000 psch

#### Hauptabschnitt 02.03 KG 423 Raumheizflächen

##### Abschnitt 02.03.01 Fußbodenheizung

**Ausführungsbeschreibung 0025 Estrich-Fußbodenheizung**
*Estrich-Fußbodenheizung*

**02.03.01.001 Mehrschicht-Verbundrohr 17 x 2**
Mehrschicht-Verbundrohr
Rohrleitung aus vernetztem Polyethylen PE-X, DIN
16892, als
Ringmaterial zur Verwendung als Flächenheizungsrohr,
Verbindung mit Pressfitting-Technik oder
Klemmverschraubungen. Werkstoff: PE-Xa Rohr aus
hochdruckvernetztem Polyethylen, nach DIN 16892 und DIN
ISO 15875, sauerstoffdicht nach DIN 4726

max. Betriebstemperatur: 90°C
max. Betriebsdruck: 11,8 bar bei 70 °C
Anwendungsklasse: 5 / 10 bar
Außendurchmesser x Wanddicke 17 x 2,0 mm,
Verlegung in Gebäuden.
Menge: 300,000 m

**02.03.01.002 Verteiler Regulierventile G1/Rp1**
Verteiler Regulierventile G1/Rp1 (Set)
für den hydraulischen Abgleich und Absperrung der
Verteiler,
bestehend aus:
- Vorlauf-Regulierventil G 1/Rp 1 zum hydraulischen
Abgleich
und zur
  unabhängigen Absperrung des Verteilers/Sammlers,
inkl.
Handrad und
  Anzeige der Voreinstellung/Absperrung kvs-Wert: 5,4
m³/h

- Rücklaufventil G 1/Rp 1 zur Absperrung des
Verteilers/
Sammlers, inkl.
  Handrad, Anzeige der Absperrung und Adaptierbarkeit
der
Thermoantriebe.
  kvs-Wert: 6,4 m³/h
In Verbindung mit den Thermoantrieben ist der kvs-Wert
= 4,8
m³/h.

Die Anschlussventile können für die Zonenregelung
verwendet
werden.

Werkstoff: Gehäuse aus Messing, Handräder aus Polyamid
max. Prüfdruck: 10 bar (Wasser)
Menge: 1,000 St

**02.03.01.003 Raumregler**
Raumregler
digital programmierbar mit Absenkfunktionen, zur
Erfassung der
Raumtemperatur und der Raumluftfeuchte, deren Anzeige
im
Display und direkten Weiterleitung der Messwerte über
ein
Bus-Kabel an das Regelmodul Bus oder indirekt über ein
Erweiterungsmodul, zur Montage auf einer Unterputzdose
60
mm, bestehend aus:

digitalem Raumfühler mit Display
integriertem Feuchtefühler
digit. programmierbarer Schaltuhr
Anschlussklemmen
Befestigungsmaterial mit Wandrahmen

Funktionen:
digitale Temperatureinstellung
Erfassung der Raumluftfeuchte
Anzeige der Software Version beim Einschalten
Display Hintergrundbeleuchtung (erlischt 10 Sek. nach
Betätigung)
Betriebsanzeige Heizen oder Kühlen
6 fest programmierte und 1 frei programmierbares
Absenkprofil
Zeiteinstellungsassistent
Anzeige Absenktemperatur
manuelle H/K Umschaltfunktion
Auswahl Temperaturanzeige Celsius/Fahrenheit
Auswahl Regelfunktionen: Raumtemperatur (RT), mit
Bodenfühler max./min,
  Fernfühler, Außenfühler
Kühlen erlaubt (Raum für Raum)
Sollwertbereich 5 - 35 °C

Optionen:
Anschlussmöglichkeit für einen Boden-/Fern- oder
Außenfühler
Raumfühleranschluss mit Bus Technologie für
Reihenschaltung zum
  Regelmodul Bus oder Einzelverdrahtung zum 6-Kanal
Stern Modul

Konformität: CE
Kommunikationsprotokoll: serial bus
Schutzklasse: IP30
Farbe: weiß, glänzend (RAL 9016)
Anforderung: 4-Draht Bus Installation
Menge: 2,000 St

**02.03.01.004 Bus-Kabel**
Bus-Kabel
Spezielles 4-adriges Bus-Kabel, paarweise individuell
abgeschirmt, zur Daten- und Signalübertragung in
Bereichen
mit elektromagnetischen Interferenzfeldern, innerhalb
eines
Regelungssystems, bestehend aus:

- 50 m farbig markiertem, 4-adrigem Bus-Kabel,
paarweise
abgeschirmt

Funktion:
- 2 Drähte für die Spannungsversorgung
- 2 Drähte für die Datenübermittlung

Konformität: CE
Abschirmungsmaterial: Aluminium/Polyester mit
Beilauflitze
Temperatureinsatzbereich: -20 .....+80 °C
Kabelquerschnitt: AWG 22
Hülle: PVC
Spannungsbegrenzung: 400 V AC/DC
Kabellänge: 50 m
Menge: 2,000 St

**02.03.01.005 Regelmodul**
Regelmodul
Kabelgebundenes Regelmodul für Flächenheiz- und
Kühlsysteme. Das Regelmodul sendet und empfängt Bus
Signale an und von Raumfühler und Sensoren, zur
Regelung
von Thermoantrieben oder anderen Komponenten.
Absenkzeiten können über eine optionale Schaltuhr für
die
gesamte Anlage oder raumweise bei Verwendung der
programmierbaren Raumfühler eingestellt werden. Es
ermöglicht so eine effizientere Energienutzung und
-verteilung
und sorgt für einen höheren Nutzungskomfort, bestehend
aus:

6 Kanal Regelmodul
Anschlusskabel mit Eurostecker
Montage- u. Bedienungsanleitung
DIN-Schiene
Befestigungsmaterial

Funktionen:
robuste serielle Bus-Kommunikation
elektronische Regelung
2-Wege Kommunikation mit bis zu 6 Raumfühlern
Anschluss von bis zu 8 Thermoantrieben 24 V
Umschaltung Heizen/Kühlen über externes Signal
Pumpenrelais
Kesselrelais
Ventil- und Pumpenintervallschaltung
raumweise Feuchteüberwachung mit dafür geeigneten
Raumfühlern
Überlastschutz

Anschlussmöglichkeiten für:
ein Erweiterungsmodul Bus, für max. 6 Raumfühler und
max. 6
Thermoantriebe
ein Stern Modul Bus, zur sternförmigen Verdrahtung
von bis zu  6
Raumfühlern
eine Schaltuhr I-143 Bus, für Absenk- und
Normalbetrieb
Montage im Verteilerschrank oder auf der Wand
(DIN-Schiene oder Dübel)
Freie Montageorientierung

Konformität: CE
Kommunikationsprotokoll: serial bus
Betriebsspannung: 230 V / 50 Hz
Max. Stromaufnahme je Thermoantrieb 24 V, 0,2 A
(Einschaltspitze)
Schutzklasse: IP20
Anforderung: 4-Draht Bus Installation

Hersteller:

Fabrikat:
Menge: 1,000 St

**02.03.01.006 Schnittstelle Regelmodul- System**
Schnittstelle Regelmodul- System

Stellt eine Verbindung zwischen dem
Regelmodul-System und einer App
Fernzugriff ( via Internet ) und lokaler Zugriff über
WLAN

Bestehend aus:
Schnittstelle
Adapter für Hutschienenmontage
RJ 45 Anschlusskabel (1,5 m)
Kurzanleitung
Sicherheitshinweise
Montagematerial
Stromversorgung: mittels Kabelverbindung zum
Regelmodul
Ethernet-Schnittstelle: 10 / 100 Mbps (RJ 45)
Ethernet-Protokoll: Ethernet II
Schutzklasse: Klasse II IP 20
Farbe: Weiß
Menge: 1,000 St

**02.03.01.007 Klemmringverschraubung PE-Xa 17-G3/4**
Klemmringverschraubung
PE-Xa 14-G3/4
für Anschluss der PE-Xa Rohre an Heizkreisverteiler
und an Einzelvorlauf-Feinstregulierventile und
Einzelrücklaufventile sowie Raum-Regelstation
Menge: 10,000 St

**02.03.01.008 Rohrträgerplatte**
Rohrträgerplatte
als Rohrträger für Mehrschichtverbundrohr 14 - 16/17
mm, mit
Wärme-/Trittschalldämmung und Abdeckfolie, bestehend
aus:
Abdeckfolie mit hinterschnittenen, tiefgezogenen
Rohrhaltenoppen, Schneidraster und zweiseitiger
Überlappung zur Verbindung der Elemente
Wärme- und Trittschalldämmung mit hinterschnittenen,
expandierten Rohrhaltenoppen zur stabilen Montage
und
Zwangsrohrführung, mit Schneidraster, werkseitig zu
einer
Einheit zusammengefügt
Konformität: CE
Werkstoff: expandierter Polystyrol-Hartschaum mit
PS-Tiefziehfolie nach DIN EN 13163
Baustoffklasse nach DIN 4102: B2
Anwendungstyp nach DIN 4108-10: DES sg
Wärmedurchlasswiderstand: 0,75 m²K/W
max. Nutzlast: 5 kN/m"
Estrichvolumenanteil zwischen Noppen: ca. 18,5 l/m²
Verlegeabstände: Vz 10, 15, 20, 25, 30
Umwelthinweis: recycelfähig
Farbe Abdeckfolie: Verkehrsschwarz, ca. RAL 9017
Größe: 30-2mm
Menge: 30,000 m2

**02.03.01.009 Bewegungsfugenprofil 100/10**
Bewegungsfugenprofil 100/10
mit selbstklebendem T-Fuß für die normgerechte
Herstellung
von Bewegungsfugen im Türbereich und im gesamten
Querschnitt des Heizestriches gem. DIN 18560,
bestehend aus:
Selbstklebende Klemmprofilschiene aus Hart-PVC,
PE-Schaum- Dehnungsstreifen.
Menge: 4,000 m

**02.03.01.010 Heizkreis-Bezeichnungsschilder**
Menge: 10,000 St

**02.03.01.011 Messstellenmarkierung**
Messstellenmarkierung
zur Ausweisung einer Messstelle für die Feuchtemessung
im
Estrich, mit rotem Markierungsende. Die Befestigung
auf der
Abdeckung gem. DIN 18560 erfolgt mittels
Klebestreifen. Die
Abdeckung wird nicht zerstört. Der Mindestabstand von
der
Messstelle bis zum nächsten Heizungsrohr muss 10 cm
betragen. Materialbedarf: 1 St. / Raum oder größer 50
m²
entsprechend mehr. Werkstoff: Rundstab Kautschuk, Fuß
aus
Kunststoff mit Klebestreifen
Menge: 2,000 St

**02.03.01.012 Winkelset**
Winkelset
für Verteiler mit Kunststoff-Spezial-Gewinde zur
werkzeuglosen
einseitigen oder wechselseitigen Anschlussvariante von
unten
zwischen Verteiler und Anschlusssegmentset, bestehend
aus:
- 1 Winkel lang, für den Rücklauf
- 1 Winkel kurz, für den Vorlauf
Werkstoff: glasfaserv. Polyamid
max. Betriebstemperatur: 70 °C
max. Betriebsdruck: 6 bar
Menge: 4,000 St

**02.03.01.013 Schutzhülse**
Schutzhülse
zum Schutz der Anbindeleitung im Bereich der
Heizestrich-Bewegungsfugen gem. DIN 18560 Werkstoff:
geschlossenzelliges Polyethylen mit
Selbstklebestreifen,
Dimension: für Rohre bis 20 mm
Menge: 2,000 St

**02.03.01.014 Heizkreisverteiler 5**
Heizkreisverteiler
bestehend aus:
Verteiler und Sammler, mit Durchflussmessern,
zweiteiliger
Grundkörper aus glasfaserverstärktem Polyamid oder
Edelstahl,
bestehend aus:
Vorlaufsegment, mit Feinstregulierventil inkl.
Handrad und  Einstellring zur
werkzeuglosen Ventil-Voreinstellung, Anzeige des
Einstellwertes,
Aufnahmefeld für Bezeichnungsschild,
Heizkreisabgang G3/4 Eurokonus
Rücklaufsegment mit Rücklaufventil inkl.
Bauschutzkappe, Thermoantriebe
  direkt auf das Rücklaufventil
adaptierbar,
Heizkreisabgang G 3/4 Eurokonus
  Werkstoff: glasfaserv. Polyamid oder
Edelstahl
max. Betriebstemperatur: 60 °C
max. Betriebsdruck: 6 bar
2 St. Wandhalter
2 St. Anschlusssegmente G1
2 St. Endsegmente
2 St. Thermometer 0-60°C
einschl. Befestigungsmaterial,
passend zum Verteilerschrank,
Heizkreise: 5
Menge: 1,000 St

**02.03.01.015 Rohrführungsbogen**
Rohrführungsbogen f. Rohr 14-17
Kunststoffausführung, für 90° Bögen zur
Richtungsänderung,
z. B. im Verteilerbereich,
Werkstoff: schlagfester Kunststoff
Menge: 10,000 St

**02.03.01.016 Verteilerschrank**
Verteilerschrank
Verteilerschrank zur Aufnahme des Heizkreisverteilers
mit
Zubehör, höhenverstellbar, geeignet für Verteiler.
Anschlüsse für:
- bis 12 Heizkreise mit Anschlussarmaturen

Für Wandeinbau, Gehäuse aus verzinktem und
beschichtetem
Stahlblech, Schranktür/-klappe mit Verriegelung,
vertikal und
horizontal verstellbare Verteilerbefestigungen,
passend zum
Verteiler. Maximale Nischenöffnung (H/B/T): 1050 /
1355 / 160
mm
(Angabe Rohmaß ohne Estrich)
Menge: 1,000 St

**02.03.01.017 Thermoantrieb für FBH- Verteiler**
Thermoantrieb für FBH- Verteiler

Zeigt den aktuellen Status (offen oder geschlossen)
230 V
First - Open Funktion
Temperaturbereich: 0 °C ... + 60 °C
Höhe: 58 mm + Adapterring
Hublänge: 5 mm
Anschlusskabel: 2 x 0,75 mm² x 1 m
Durchmesser: 44,3 mm
Konformität: CE, EAC
Schutzklasse: IP 54
Farbe: Blau

Bestehend aus:
Stellantrieb
Ventiladapter Ring M30 x 1,5 mm
Montageanweisungen
Menge: 5,000 St

### Los 03 KG 470 Nutzungspezifische Anlagen

#### Hauptabschnitt 03.01 KG 475 Feuerlöschanlagen

##### Abschnitt 03.01.01 Feuerlöscher

**03.01.01.001 Schaum-Feuerlöscher inkl. Wandhalterung**
Schaum-Feuerlöscher mit Hebelarmatur aus Messing,
Spezial-Sprühnebeldüse mit hoher Flächenabdeckung,
Schlauch mit Löschdüse,
Inkl. Fußring und Wandhalter,
Schnellübersicht - Eignung von Feuerlöschern
Löschmittel Brandklasse
A B C D F
Feststoffe Flüssigkeiten Gase Metalle Speisefett
Wasser + - - -
Schaum + + - -
ABC-Pulver + + +
Metalbrandpulver +
Kohlenstoffdioxid CO2 +
Fettbrandlöschmittel + +
Menge: 5,000 St

**03.01.01.002 Brandschutzschild Feuerlöscher**
Brandschutzschild Feuerlöscher für die Kennzeichnung
von
Feuerlöschstandorten nach internationalem Standard.
Witterungsbeständig und UV-Licht beständig in
verschiedenen
Materialien & Varianten.

Material: Folie (langnachleuchtend)
Norm: BGV A8, ASR A 1.3, DIN 4844, ISO 7010, DIN 67 510
(lang nachleuchtend)
Menge: 5,000 St

### Los 04 KG 490 Sonstige Maßnahmen für Technische

#### Hauptabschnitt 04.01 KG 492 Gerüste

##### Abschnitt 04.01.01 Gerüste

**04.01.01.001 Stellung von Gerüsten bis 6,0 m**
Stellung von Gerüsten bis 6,0 m
für die beschrieben Arbeiten im Zeitraum der
Baumaßnahme
Als Rollrüstung oder Standrüstung
Menge: 1,000 psch

**04.01.01.002 Stellung von Gerüsten bis 2,5 m**
Stellung von Gerüsten bis 2,5 m
für die beschriebenen Arbeiten im Zeitraum der
Baumaßnahme
Menge: 1,000 psch

USt %: 19,00
